# REFORMADOBANO

- Propiedad del archivo: Ynext SPA
- Formato: FIEBDC-3/2012
- Programa: Odoo13.0
- Fecha de los precios: 30/06/2020
- Divisa: EUR
- Código: REFORMADOBANO
Importe: 4682.05

## A1 Desmontados
Importe: 389.62

**A11** Unidades LEVANTADO DE LAVABO SIN RECUPERACIÓN
1.000 Unidades × 13.45 = 13.45
Levantado de lavabo y accesorios, sin recuperación del material con retirada de escombros y carga, sin incluir transporte a vertedero, según NTE/ADD-1.

| Código | Ud | Descripción | Rendimiento | Precio | Importe |
|---|---|---|---|---|---|
| O0006 | Horas | Oficial segunda (mano de obra) | 0.350 | 17.19 | 6.02 |
| O0008 | Horas | Peón especializado (mano de obra) | 0.350 | 16.53 | 5.79 |
| O0009 | Horas | Peón ordinario (mano de obra) | 0.100 | 16.44 | 1.64 |
|  |  | Total |  |  | 13.45 |

**A12** Unidades LEVANTADO DE BAÑERA SIN RECUPERACIÓN
1.000 Unidades × 26.89 = 26.89
Levantado de bañera y accesorios, sin recuperación del material con retirada de escombros y carga, sin incluir transporte a vertedero, según NTE/ADD-1.

| Código | Ud | Descripción | Rendimiento | Precio | Importe |
|---|---|---|---|---|---|
| O0006 | Horas | Oficial segunda | 0.700 | 17.19 | 12.03 |
| O0008 | Horas | Peón especializado | 0.700 | 16.53 | 11.57 |
| O0009 | Horas | Peón ordinario | 0.200 | 16.44 | 3.29 |
|  |  | Total |  |  | 26.89 |

**A13** Unidades LEVANTADO DE INODORO CON RECUPERACIÓN
1.000 Unidades × 14.31 = 14.31
Levantado de inodoro y accesorios, con recuperación del material con retirada de escombros y carga, sin incluir transporte a vertedero, según NTE/ADD-1.

| Código | Ud | Descripción | Rendimiento | Precio | Importe |
|---|---|---|---|---|---|
| O0006 | Horas | Oficial segunda | 0.400 | 17.19 | 6.88 |
| O0008 | Horas | Peón especializado | 0.300 | 16.53 | 4.96 |
| O0009 | Horas | Peón ordinario | 0.150 | 16.44 | 2.47 |
|  |  | Total |  |  | 14.31 |

**A14** Unidades LEVANTADO DE BIDÉ CON RECUPERACIÓN
1.000 Unidades × 13.48 = 13.48
Levantado de bidé y accesorios, con recuperación del material con retirada de escombros y carga, sin incluir transporte a vertedero, según NTE/ADD-1.

| Código | Ud | Descripción | Rendimiento | Precio | Importe |
|---|---|---|---|---|---|
| O0006 | Horas | Oficial segunda | 0.400 | 17.19 | 6.88 |
| O0008 | Horas | Peón especializado | 0.300 | 16.53 | 4.96 |
| O0009 | Horas | Peón ordinario | 0.100 | 16.44 | 1.64 |
|  |  | Total |  |  | 13.48 |

**A15** M2/1MM Derribo falso techo yeso laminado
9.600 M2/1MM × 2.15 = 20.64

| Código | Ud | Descripción | Rendimiento | Precio | Importe |
|---|---|---|---|---|---|
| O0009 | Horas | Peón ordinario | 0.131 | 16.44 | 2.15 |
|  |  | Total |  |  | 2.15 |

| Medición | Uds. | Largo | Alto | Parcial |
|---|---|---|---|---|
| baño | 1 | 4 | 2 |  |
| Total |  |  |  | 10 |

**A16** M2/1MM Derribo de alicatado
33.280 M2/1MM × 9.04 = 300.85
Demolición de alicatado de azulejos, a mano, con retirada de escombros, sin incluir transporte a vertedero.

| Código | Ud | Descripción | Rendimiento | Precio | Importe |
|---|---|---|---|---|---|
| O0009 | Horas | Peón ordinario | 0.550 | 16.44 | 9.04 |
|  |  | Total |  |  | 9.04 |

| Medición | Uds. | Largo | Alto | Parcial |
|---|---|---|---|---|
| Baño | 1 | 13 | 3 |  |
| Total |  |  |  | 33 |

## A2 Fontaneria
Importe: 1962.26

**A21** Unidades Bañera rectangular JACOB DELAFON Stil Up 150x70x39.5 cm
1.000 Unidades × 286.80 = 286.80
Bañera rectangular JACOB DELAFON Still up disponible 1500x700 medidas , con grifería mezcladora exterior monomando mod. r, con inversor baño-ducha, ducha teléfono, flexible de 170 cm. y soporte articulado, incluso desagüe con rebosadero, de salida horizontal, de 40 mm., instalada y funcionando.

| Código | Ud | Descripción | Rendimiento | Precio |
|---|---|---|---|---|
| O0014 | Horas | Oficial 1ª fontanero calefactor (mano de obra) | 1.000 | 17.85 |
| P18BC090 | Unidades | Bañera rectangular JACOB DELAFON Stil Up 150x70x39.5 cm (material) | 1.000 | 197.00 |
| P18GB180 | Unidades | G. mmdo. baño-duc.cro.mod. aquanova plus (material) | 1.000 | 63.37 |
| P17SC130 | Unidades | Desag.bañera c/rebos.s.hori.40mm (material) | 1.000 | 5.88 |
| P17SV090 | Unidades | Válvula para baño c/cadena 40mm. (material) | 1.000 | 2.70 |
| E03APR010 | MCUB | ARQUETA REGISTRABLE PE RASAN D=400 mm, ALTURA MÁX=0,60 m | 1.000 | 192.17 |

| Medición | Uds. | Parcial |
|---|---|---|
| Fontanería | 1 | 1.00 |
| Total |  | 1 |

**A22** Unidades LAV.2 SENOS 130x53 COL.G.MEZCL.
1.000 Unidades × 666.12 = 666.12
lavabo Encimera Cristal gris de 130x53 cm. de medidas totales, para colocar sobre encimera, incluso ésta, con grifería mezcladora de caño central giratorio, con aireador, incluso válvulas de desagüe de 32 mm., llaves de escuadra de 1/2" cromadas, y latiguillos flexibles de 20 cm. y de 1/2", instalado y funcionando.

| Código | Ud | Descripción | Rendimiento | Precio | Importe |
|---|---|---|---|---|---|
| O0014 | Horas | Oficial 1ª fontanero calefactor | 1.200 | 17.85 | 21.42 |
| P18LM010 | Unidades | Encimera lavabo Encimera Cristal gris de 200x80 cm (material) | 1.000 | 159.00 | 159.00 |
| P18CM030 | Unidades | Mueble lacado p/lavabo 100 cm. (material) | 1.000 | 363.00 | 363.00 |
| P18GL170 | Unidades | Grif.mezcl.caño central giratorio (material) | 1.000 | 107.28 | 107.28 |
| P17SV100 | Unidades | Válvula p/lavabo-bidé de 32 mm. (material) | 2.000 | 2.65 | 5.30 |
| P17XT030 | Unidades | Llave de escuadra de 1/2" a 1/2" (material) | 2.000 | 2.46 | 4.92 |
| P18GW040 | Unidades | Latiguillo flex.20cm.1/2"a 1/2" (material) | 2.000 | 2.60 | 5.20 |
|  |  | Total |  |  | 666.12 |

**A23** Unidades INOD.T.BAJO COMPL. S.NORMAL COL.
1.000 Unidades × 264.25 = 264.25
Inodoro de porcelana vitrificada blanco, de tanque bajo serie normal, colocado mediante tacos y tornillos al solado, incluso sellado con silicona y compuesto por: taza, tanque bajo con tapa y mecanismos y asiento con tapa lacados, con bisagras de acero, instalado, incluso con llave de escuadra de 1/2" cromada y latiguillo flexible de 20 cm. y de 1/2", funcionando.

| Código | Ud | Descripción | Rendimiento | Precio | Importe |
|---|---|---|---|---|---|
| O0014 | Horas | Oficial 1ª fontanero calefactor | 1.300 | 17.85 | 23.21 |
| P18IB010 | Unidades | Pack inodoro con salida horizontal Access (material) | 1.000 | 235.98 | 235.98 |
| P17XT030 | Unidades | Llave de escuadra de 1/2" a 1/2" | 1.000 | 2.46 | 2.46 |
| P18GW040 | Unidades | Latiguillo flex.20cm.1/2"a 1/2" | 1.000 | 2.60 | 2.60 |
|  |  | Total |  |  | 264.25 |

**A24** Unidades BIDÉ C/TAPA S.MEDIA COL.
1.000 Unidades × 108.12 = 108.12
Bidé de porcelana vitrificada en color, con tapa lacada incluida, colocado mediante tacos y tornillos al solado, incluso sellado con silicona, con grifo monomando con aireador y enlaces de alimentación flexibles, incluso válvula de desagüe de 32 mm., llaves de escuadra de 1/2" cromadas y latiguillos flexibles de 20 cm. y de 1/2", instalado y funcionando.

| Código | Ud | Descripción | Rendimiento | Precio | Importe |
|---|---|---|---|---|---|
| O0014 | Horas | Oficial 1ª fontanero calefactor | 1.000 | 17.85 | 17.85 |
| P18VT030 | Unidades | Bidé blanco Mistral ROCA (material) | 1.000 | 44.00 | 44.00 |
| P18GT060 | Unidades | Grifo monomando bide cromo s.n. (material) | 1.000 | 33.50 | 33.50 |
| P17SV100 | Unidades | Válvula p/lavabo-bidé de 32 mm. | 1.000 | 2.65 | 2.65 |
| P17XT030 | Unidades | Llave de escuadra de 1/2" a 1/2" | 2.000 | 2.46 | 4.92 |
| P18GW040 | Unidades | Latiguillo flex.20cm.1/2"a 1/2" | 2.000 | 2.60 | 5.20 |
|  |  | Total |  |  | 108.12 |

**A25** Unidades CONJ.ACCESORIOS METAL CROMADO
1.000 Unidades × 232.67 = 232.67
Suministro y colocación de conjunto de accesorios de baño, de metal cromado, colocados mediante tacos de plástico y tornillos, y compuesto por: 2 toalleros para lavabo y bidé, 1 jabonera, 1 portarrollos, 1 percha ; montados y limpios.

| Código | Ud | Descripción | Rendimiento | Precio | Importe |
|---|---|---|---|---|---|
| O0005 | Horas | Oficial primera (mano de obra) | 1.000 | 17.67 | 17.67 |
| P18CL080 | Unidades | Conjunto accesorios metal crom. (material) | 1.000 | 215.00 | 215.00 |
|  |  | Total |  |  | 232.67 |

**A26** Unidades Espejo de baño con luz Mia 200 x 80 cm
1.000 Unidades × 404.30 = 404.30
Espejo de baño fabricado en vidrio sin marco con luz LED de 40 W de potencia, con sensor táctil on/off para accionar la luz cuando la necesites, instalado.

| Código | Ud | Descripción | Rendimiento | Precio | Importe |
|---|---|---|---|---|---|
| O0005 | Horas | Oficial primera | 0.300 | 17.67 | 5.30 |
| P18CB130 | Unidades | Espejo de baño con luz Mia 200 x 80 cm (material) | 1.000 | 399.00 | 399.00 |
|  |  | Total |  |  | 404.30 |

## A3 Alicatados
Importe: 1711.26

**A31** M2/1MM ALIC.Azulejo de decoración Tessile
33.280 M2/1MM × 40.03 = 1332.20
Alicatado con Azulejo de decoración Tessile de pasta blanca gris / plata), recibido Adhesivo C1 s/n EN-12004 Cleintex Porcelanico con doble encolado, sin incluir enfoscado de mortero, i/p.p. de cortes, ingletes, piezas especiales, rejuntado con lechada de cemento blanco BL-V 22,5 y limpieza, s/NTE-RPA-3, medido deduciendo huecos superiores a 1 m2.

| Código | Ud | Descripción | Rendimiento | Precio | Importe |
|---|---|---|---|---|---|
| O0017 | Horas | Oficial solador, alicatador (mano de obra) | 0.300 | 17.50 | 5.25 |
| O0012 | Horas | Ayudante solador, alicatador (mano de obra) | 0.300 | 16.83 | 5.05 |
| O0009 | Horas | Peón ordinario | 0.150 | 16.44 | 2.47 |
| P09ABV100 | M2/1MM | Azulejo de decoración Tessile de pasta blanca gris / plata (material) | 1.050 | 21.99 | 23.09 |
| P01FA030 | kg | Adhesivo C1 Cleintex Porcelanico blanco (material) | 6.000 | 0.67 | 4.02 |
| A01L090 | m3 | LECHADA CEM. BLANCO BL 22,5 X (material) | 0.001 | 153.87 | 0.15 |
|  |  | Total |  |  | 40.03 |

| Medición | Uds. | Largo | Alto | Parcial |
|---|---|---|---|---|
| Baño | 1 | 13 | 3 |  |
| Total |  |  |  | 33 |

**A32** M2/1MM ENFOSCADO PREVIO
33.280 M2/1MM × 11.39 = 379.06
Enfoscado fratasado sin maestrear con mortero de cemento CEM II/B-P 32,5 N y arena de río 1/3 (M-160), en paramentos verticales de 20 mm. de espesor, i/regleado, sacado de rincones, aristas y andamiaje, s/NTE-RPE-5, medido deduciendo huecos.

| Código | Ud | Descripción | Rendimiento | Precio | Importe |
|---|---|---|---|---|---|
| O0005 | Horas | Oficial primera | 0.360 | 17.67 | 6.36 |
| O0007 | Horas | Ayudante (mano de obra) | 0.180 | 16.78 | 3.02 |
| A02A050 | m3 | MORTERO CEMENTO 1/3 M-160 (material) | 0.020 | 100.46 | 2.01 |
|  |  | Total |  |  | 11.39 |

| Medición | Uds. | Largo | Alto | Parcial |
|---|---|---|---|---|
| Baño | 1 | 13 | 3 |  |
| Total |  |  |  | 33 |

## A4 Pavimento
Importe: 216.29

**A41** M2/1MM Mosaico Enzo beige para suelo y pared de 30x30cm
9.600 M2/1MM × 22.53 = 216.29
Solado de gres prensado en seco Mosaico Enzo beige para suelo y pared de 30x30cm, para transito medio (Abrasión III), recibido con adhesivo C1 s/n EN-12004 Cleintex Plus blanco, i/rejuntado con lechada tapajuntas Texjunt Borada blanco y limpieza, S/NTE-RSR-2, medido en superficie realmente ejecutada.

| Código | Ud | Descripción | Rendimiento | Precio | Importe |
|---|---|---|---|---|---|
| O0017 | Horas | Oficial solador, alicatador | 0.350 | 17.50 | 6.13 |
| O0009 | Horas | Peón ordinario | 0.350 | 16.44 | 5.75 |
| P08EPG011 | M2/1MM | Mosaico Enzo beige para suelo y pared de 30x30cm (material) | 1.050 | 8.99 | 9.44 |
| P01FA020 | kg | Adhesivo Top blanco (material) | 3.000 | 0.35 | 1.05 |
| P01FJ065 | kg | Lechada Tapajuntas blanco (material) | 0.500 | 0.31 | 0.16 |
|  |  | Total |  |  | 22.53 |

| Medición | Uds. | Largo | Alto | Parcial |
|---|---|---|---|---|
| baño | 1 | 4 | 2 |  |
| Total |  |  |  | 10 |

## A5 Falso techo
Importe: 180.38

**A51** M2/1MM FALSO TECHO CART-YESO LISO N-13
9.600 M2/1MM × 18.79 = 180.38
Falso techo formado por una placa de cartón-yeso de 13 mm. de espesor, colocada sobre una estructura oculta de acero galvanizado, formada por perfiles T/C de 40 mm. cada 40 cm. y perfilería U de 34x31x34 mm., i/replanteo auxiliar, accesorios de fijación, nivelación y repaso de juntas con cinta y pasta, montaje y desmontaje de andamios, terminado s/NTE-RTC, medido deduciendo huecos superiores a 2 m2.

| Código | Ud | Descripción | Rendimiento | Precio | Importe |
|---|---|---|---|---|---|
| O0018 | Horas | Oficial yesero o escayolista (mano de obra) | 0.320 | 17.65 | 5.65 |
| O0013 | Horas | Ayudante yesero o escayolista (mano de obra) | 0.320 | 16.83 | 5.39 |
| P04PY030 | M2/1MM | Placa Cart-Yeso N-13 (material) | 1.050 | 4.05 | 4.25 |
| P04PW040 | kg | Pasta para juntas Cart-Yeso (material) | 0.470 | 0.78 | 0.37 |
| P04PW010 | MT | Cinta de juntas Cart-Yeso (material) | 1.890 | 0.04 | 0.08 |
| P04PW150 | MT | Perfil laminado U 34x31x34 mm (material) | 0.700 | 0.76 | 0.53 |
| P04TW070 | MT | Perfil techo continuo Cart-Yeso T/C-47 (material) | 2.600 | 0.67 | 1.74 |
| P04PW090 | Unidades | Tornillo PM-25 mm. (material) | 10.000 | 0.01 | 0.10 |
| P04PW100 | Unidades | Tornillo MM-9,5 mm Cart-Yeso (material) | 5.000 | 0.02 | 0.10 |
| P04TW080 | Unidades | Pieza empalme techo Cart-Yeso T-47 (material) | 0.320 | 0.18 | 0.06 |
| P04TW090 | Unidades | Horquilla techo Cart-Yeso T-47 (material) | 1.260 | 0.27 | 0.34 |
| P04PW030 | kg | Material de agarre Cart-Yeso (material) | 0.530 | 0.34 | 0.18 |
|  |  | Total |  |  | 18.79 |

| Medición | Uds. | Largo | Alto | Parcial |
|---|---|---|---|---|
| baño | 1 | 4 | 2 |  |
| Total |  |  |  | 10 |

## A6 Electricidad
Importe: 166.85

**A61** Unidades LUM.EMPOT.DIF.PRISMÁTICO 2x18 W.AF
3.000 Unidades × 33.86 = 101.58
Luminaria de empotrar, de 2x18 W. con difusor en metacrilato prismático transparente, con protección IP20 clase I, cuerpo de chapa de acero galvanizado esmaltada en blanco, equipo eléctrico formado por reactancias, condensadores, portalámparas, cebadores, lámparas fluorescentes nueva generación y bornes de conexión. Instalada, incluyendo replanteo, accesorios de anclaje y conexionado.

| Código | Ud | Descripción | Rendimiento | Precio | Importe |
|---|---|---|---|---|---|
| O0015 | Horas | Oficial 1ª electricista (mano de obra) | 0.400 | 18.55 | 7.42 |
| O0010 | Horas | Ayudante electricista (mano de obra) | 0.400 | 16.85 | 6.74 |
| P16BE010 | Unidades | ACCESORIO EMPOTRAR MIX BLANCO MATE.IP23 (material) | 1.000 | 8.49 | 8.49 |
| P16CC080 | Unidades | Bombilla LEXMAN estándar con casquillo e27 (material) | 2.000 | 5.22 | 10.44 |
| P01DW090 | Unidades | Pequeño material (material) | 1.000 | 0.77 | 0.77 |
|  |  | Total |  |  | 33.86 |

| Medición | Uds. | Parcial |
|---|---|---|
| LED | 3 | 3.00 |
| Total |  | 3 |

**A62** Unidades enchufes LEXMAN Color blanco
2.000 Unidades × 20.28 = 40.56
Base de enchufe con toma de tierra lateral realizada con tubo PVC corrugado de M 20/gp5 y conductor rígido de 2,5 mm2 de Cu., y aislamiento VV 750 V., en sistema monofásico con toma de tierra (fase, neutro y tierra), incluyendo caja de registro, caja de mecanismo universal con tornillos, enchufes LEXMAN Color blanco

| Código | Ud | Descripción | Rendimiento | Precio | Importe |
|---|---|---|---|---|---|
| O0015 | Horas | Oficial 1ª electricista | 0.450 | 18.55 | 8.35 |
| O0010 | Horas | Ayudante electricista | 0.450 | 16.85 | 7.58 |
| P15GB010 | MT | Tubo PVC corrugado M 20/gp5 (material) | 1.000 | 0.11 | 0.11 |
| P15GA020 | MT | Cond. rígi. 750 V 2,5 mm2 Cu (material) | 1.000 | 0.22 | 0.22 |
| P15MTA080 | Unidades | enchufes LEXMAN Color blanco (material) | 1.000 | 3.25 | 3.25 |
| P01DW090 | Unidades | Pequeño material | 1.000 | 0.77 | 0.77 |
|  |  | Total |  |  | 20.28 |

**A63** Unidades Interruptor doble LEXMAN
1.000 Unidades × 24.71 = 24.71
Punto doble interruptor realizado con tubo PVC corrugado de M 20/gp5 y conductor rígido de 1,5 mm2 de Cu., y aislamiento VV 750 V., incluyendo caja de registro, caja de mecanismo universal con tornillos, Interruptor doble LEXMAN Color, instalado.

| Código | Ud | Descripción | Rendimiento | Precio | Importe |
|---|---|---|---|---|---|
| O0015 | Horas | Oficial 1ª electricista | 0.500 | 18.55 | 9.28 |
| O0010 | Horas | Ayudante electricista | 0.500 | 16.85 | 8.43 |
| P15GB010 | MT | Tubo PVC corrugado M 20/gp5 | 1.000 | 0.11 | 0.11 |
| P15GA010 | MT | Cond. rígi. 750 V 1,5 mm2 Cu (material) | 1.000 | 0.13 | 0.13 |
| P15MTA060 | Unidades | Interruptor doble LEXMAN Color (material) | 1.000 | 5.99 | 5.99 |
| P01DW090 | Unidades | Pequeño material | 1.000 | 0.77 | 0.77 |
|  |  | Total |  |  | 24.71 |

## A7 Pintura
Importe: 55.39

**A71** M2/1MM PINT.PLÁST.B/COLOR INT-EXT BUENA ADHER.
9.600 M2/1MM × 5.77 = 55.39
Pintura plástica blanca o pigmentada, lisa mate tipo Vinilmat, buena adherencia en interior o exterior climas benevolos, sobre placas de cartón-yeso, yeso y superficies de baja adherencia como enfoscados lisos o fibrocemento, dos manos, incluso mano de fondo, plastecido y acabado.

| Código | Ud | Descripción | Rendimiento | Precio | Importe |
|---|---|---|---|---|---|
| O0016 | Horas | Oficial 1ª pintura (mano de obra) | 0.050 | 17.70 | 0.89 |
| O0011 | Horas | Ayudante pintura (mano de obra) | 0.200 | 16.80 | 3.36 |
| P25OZ040 |  | E.fij.muy pene.obra/mad ext/int Fijamont (material) | 0.080 | 5.75 | 0.46 |
| P25ES080 |  | P.p.int./ext.sup.baja adher. (material) | 0.450 | 1.99 | 0.90 |
| P25WW220 | Unidades | Pequeño material (material) | 0.200 | 0.82 | 0.16 |
|  |  | Total |  |  | 5.77 |

| Medición | Uds. | Largo | Alto | Parcial |
|---|---|---|---|---|
| Falsotecho | 1 | 4 | 2 |  |
| Total |  |  |  | 10 |

## Precios auxiliares

**E03APR010** MCUB ARQUETA REGISTRABLE PE RASAN D=400 mm, ALTURA MÁX=0,60 m
Precio: 192.17

| Código | Ud | Descripción | Rendimiento | Precio | Importe |
|---|---|---|---|---|---|
| O01OA030 | HL | Oficial primera (mano de obra) | 1.000 | 20.84 | 20.84 |
| O01OA060 | HL | Peón especializado (mano de obra) | 1.500 | 17.83 | 26.75 |
| O01OB180 | HL | Oficial 2ª fontanero calefactor (mano de obra) | 0.500 | 19.16 | 9.58 |
| P02EAO010 | MCUB | Arqueta de PE tipo RP D=400 mm H=600 mm (material) | 1.000 | 135.00 | 135.00 |
|  |  | Total |  |  | 192.17 |

**A01L090** m3 LECHADA CEM. BLANCO BL 22,5 X (material)
Precio: 153.87
Lechada de cemento blanco BL 22,5 X amasado a mano, s/RC-03.

| Código | Ud | Descripción | Rendimiento | Precio |
|---|---|---|---|---|
| O0009 | Horas | Peón ordinario | 0.000 | 16.44 |
| P01CC120 |  | Cemento blanco BL 22,5 X sacos (material) | 0.000 | 239.60 |
| P01DW050 | m3 | Agua (material) | 0.000 | 1.32 |

**A02A050** m3 MORTERO CEMENTO 1/3 M-160 (material)
Precio: 100.46
Mortero de cemento CEM II/B-P 32,5 N y arena de río de dosificación 1/3 (M-160), confeccionado con hormigonera de 250 l., s/RC-03.

| Código | Ud | Descripción | Rendimiento | Precio |
|---|---|---|---|---|
| O0009 | Horas | Peón ordinario | 0.000 | 16.44 |
| P01CC020 |  | Cemento CEM II/B-P 32,5 N sacos (material) | 0.000 | 115.60 |
| P01AA020 | m3 | Arena de río 0/6 mm. (material) | 0.000 | 14.50 |
| P01DW050 | m3 | Agua | 0.000 | 1.32 |
| M03HH020 | Horas | Hormigonera 200 l. electrica (maquinaria) | 0.000 | 17.93 |
